# Fenster G-Mod
Angebotsaufforderung (GAEB 90, DA83)
Währung: EUR

## Iso - Fenster Angertaler Str. 19 - 25
Datum: 25.11.24

*Hinweis*
Bauvorhaben:
Angertaler Str. 19 -25
47249 Duisburg
4 Häuser
EG + 1.OG
jeweis 4 Wohneinheiten

Aufmaßtermin: Ende Januar
Ausführung: ab dem 17.03.2025- Ende 04.04.2025

*Hinweis*
BESONDERE TECHNISCHE VORSCHRIFTEN  (BTV)

für
Lieferung und Einbau von Kunststoff-Fenstern, einschl.
Ausbau der vorhandenen Fenster.

Für dieses Objekt sollen Profile folgender
Hersteller zur Ausführung kommen.

- Thyssen
- inoutic GmbH,
- Kömmerling,
- Brügmann,
- Trocal,
- Wavin,

Abweichungen hiervon sind nur mit unserer Genehmigung
bzw. in Abstimmung
mit uns zulässig.

Angebotenes Erzeugnis :
.......................................................
..
  (vom
Bieter  unbedingt anzugeben)

- System Mitteldichtung
- flächenversetzt

U-Wert Fenster:  3-Fach Verglasung bestehend aus
4-16-4-14-4 Ug O,6 mj-t warmer Kante
Gesamtwert Fenster Deceuninck Prestige Uw 0,94

Weitere Bedingungen zur Herstellung, Lieferung und Montage von Einfachfenstern aus Kunststoff mit Isolierverglasung sind:

Die Empfehlungen des Institutes für Fenstertechnik
Rosenheim für die Gütegemeinschaft Kunststoff-Fenster.

Der "Prüf- und Bewertungsstandard der Gütegemeinschaft
für Kunststoff- Fensterprofile" im Qualitätsverband
Kunststofferzeugnisse e.V.

Die Festlegungen des Profilhersteller.

Die Fenster und Türen müssen die Anforderungen der

-Energieeinsparverordnung von 2020  GEG

für Gebäude mit normalen Innentemperaturen erfüllen
und die Werte der
- Beanspruchungsgruppe "C" -
erreichen.
Diese Werte sind durch Prüfzeugnisse nachzuweisen.

Nach Auftragserteilung, vor Beginn der Arbeiten in der
Werkstatt sind objektbezogene Detailzeichnungen dem
Auftraggeber zur Genehmigung vorzulegen.
Das gilt insbesondere für Fenster in Dachgauben und für
Fenstererneuerungen im Zusammenhang mit
Fassadenarbeiten.

Die Entwässerung der Flügel- und Blendrahmen muß verdeckt, ohne Beeinträchtigung der Sichtflächen, durch
die äusseren Kammern geführt werden, ohne Berührung der
Verstärkungskammer. Ausgenommen hiervon sind Balkontürschwellen, diese sind nach vorn über Wasserablaufröhrchen zu entwässern. Die Röhrchen sind mit Entwässerungskappen abzudecken.

Die Befestigung tragender Beschlagteile muß in Stahl
erfolgen.
Die Armierungs- und Konstruktionsprofile aus Stahl sind
durch Feuerverzinken vor Korrosion zu schützen.

Die nicht bündige Rahmenkonstruktion ist mit einem
Wetterschenkel mit Endkappen und durchgehender
Nippelleiste abzudecken.
Balkontürschwellen sind mit LM-Profilen passend zum Sy-
stem, abzudecken.

ROLLADENANLAGEN
---------------
Die vorhandenen Rollladenkästen mit Panzer sind zu
übernehmen.

VERARBEITUNG
------------
Für die Beurteilung der Verarbeitung gilt
RAL-RG 716/1 Abschnitt III,
Kunststoff-Fenster Gütesicherung

Schweißwülste sind restlos zu entfernen und sauber beizuarbeiten, Gehrungsnähte sind auszufräsen.

Beschlagteile müssen DIN 18357 "Beschlagarbeiten" entsprechen, ausreichend rostgeschützt sein oder aus nicht
rostendem Material bestehen. Es sind nur vom Profilhersteller empfohlene, verdeckt liegende, Beschläge mit
Eingriffbedienung zu verwenden.

VERGLASUNG
----------
Die Isolierverglasung mit Luftzwischenraum ist
entsprechend den Bedingungen der Glashersteller und denen des Profilherstellers als Trockenverglasung mit
Dichtungen aus "ATPK" nach DIN 7863 auszuführen.
Zur Verklotzung sind nur weichmacherfreie Kunststoffklötzchen -keine Holzklötzchen- zu verwenden.

DEMONTAGE DER VORHANDENEN FENSTER
---------------------------------
Der Auftragnehmer hat die Fenster, Blenden und Rolladenanlagen so auszubauen, daß weder die Fassadenflächen
noch die inneren und äusseren Leibungen beschädigt werden.
Vom Auftragnehmer zu vertretende Mauerwerks- bzw.
Putzschäden, sind fachgerecht und kostenlos zu
beseitigen.

MONTAGE DER NEUEN FENSTER
---------------------------
Die Fenster und Fenstertüranlagen sind DIN- gerecht mit
der
erforderlichen Mindestfugenbreite einzubauen.
Die Montage hat mit Hilfe von Trag- und Distanzklötzen
zu erfolgen.
Sie sind so anzuordnen, daß die Wärmedehnung der
Fensterprofile
nicht behindert wird.
Die Befestigung muß mechanisch ( Rahmendübel,
Winkelbleche,
Anschluß- oder Montagezargen usw.) erfolgen.
Schäume und Kleber sowie Nägel sind nicht zulässig.
Holz- Hilfskeile sind keine Tragklötze und nach der
Befestigung des
Rahmens wieder zu entfernen.

ANSCHLUß UND ABDICHTUNG ZUM BAUKÖRPER
-------------------------------------
Der Anschluß zum Baukörper ist wind- und regendicht
auszubilden.

Dichtung (außen)
--------
Die Fugen zwischen Fenster  und Bauwerk sind durch
einbauen eines entsprechenden Kompribandes abzudichten.

Dichtung (innen)
--------
Die Anschlußfugen zwischen Fenster und Bauwerk sind
vollständig
mit Mineralwolle bzw. dem Fugenschlauch Vario FS 2 von
Isover
(oder gleichwertig) auszufüllen.
Anschließend sind die Fenster und Fenstertüranlagen
vierseitig zu
verleisten. Die Verleistung darf erst nach Abnahme der
ausgefüllten
Fugen ausgeführt werden.
Fußleisten und Viertelstäbe im Bereich der Fenstertüren
sind vor
dem Einbau der neuen Anlagen auszubauen und im Zuge der

Verleistung wieder anzubringen, ggfs. zu erneuern.

ÖFFNUNGSMAßE
-------------
Die angegebenen Öffnungsmaße sind lichte Weiten, gemessen zwischen den Leibungen, Oberkante Außenfensterbank
und Unterkante Fenstersturz. Bei Öffnungen mit Rund-
oder Segmentbögen sind die größten lichten Höhen angegeben.
Die Maße sind vor Fertigung örtlich eigenverantwortlich
zu
prüfen.

AUSFÜHRUNGSFRISTEN
------------------
Der Arbeitsbeginn auf der Baustelle ist nach Terminplan
festgelegt.
Die Baustelle ist so zu besetzen, daß täglich mind. 15
Fernsteranlagen eingebaut werden.

NEBENLEISTUNGEN
---------------
Leistungen im vorstehenden Text, die im Leistungsverzeichnis nicht besonders erwähnt sind, gelten als Ne-
benleistungen und werden nicht vergütet.

BESCHLÄGE
----------
Die Beschlagteile haben der DIN 18257 -neueste Fassung-
zu entsprechen, undaus nicht rostendem Material zu
bestehen.
Es sind nur verdeckt liegende Beschläge, passend zur
Fenstergröße,
mit Einhandgriff-Bedienung zu verwenden.

Es sollen folgende Fabrikate zur Ausführung kommen.

- Siegenia
- Roto

Abweichungen hiervon sind nur mit unserer Genehmigung
bzw. in
Abstimmung mit uns zulässig.

Angebotenes Fabrikat :
.......................................................
.
  (vom Bieter
unbedingt anzugeben)

  Beschlag - Dreh-Kipp-Flügel
A) Einhand-Dreh-Kipp-Beschlag mit Einstiegsicherung,
  nachregulierbarer Schere, Falzband und verstellbarem Ecklager.
B) ab 0,90 m Falzhöhe, mit bandseitigem
Mittelverschluß,

C) ab 1,00 m Falzbreite, mit oberem und unterem
  Mittelverschluß.

  Beschlag - Drehflügel
A) Dreh-Flügel-Beschlag mit 3 Einbohrbändern und
  Auflaufstütze mit Stellschraube
B) ab 1,00 m Falzbreite zusätzlich mit oberem und
  unterem Mittelverschluß.

Beschlag - Dreh-Kipp-Tür
Einhand-Dreh-Kipp-Beschlag
mit Schnäpper und äußerem
Anziehgriffgriff, ca. 70 mm.
Balkontürschwellen sind mit
LM-Profilen passend zum System,
abzudecken.

Anordnung der Beschläge
------------------------
Bewegliche Fenster
Siehe Angaben in den Positionen
(Reinigungsmöglichkeit beachten)

Unbewegl. Fenster
kein Beschlag, Verglasung erfolgt im Blendrahmen.

Fenster im Erdgeschoß
Sämtl. Fenster und Türen im Erdgeschoß erhalten einen
einbruchhemmenden Beschlag, Favorit KF Sicherheitsstufe
B,
o. gleichw. , mit Fehlbedienungssperre und einer unter
die Formolive
geschraubten Hebelsperre (statt abschließbarer
Formolive)

*Hinweis*
ZUSÄTZLICHE TECHNISCHE VORSCHRIFTEN  (ZTV)

Die Arbeiten werden an bewohnten Häusern ausgeführt,
das bedingt mehrere Teilabschnitte der Ausführung, z.B.
Fertigstellung hausweise.
Sämtl. Arbeiten in einer bewohnten Wohnung müssen
in längstens 1 Tag erledigt werden.
Bodenflächen und angrenzende Bauteile
im Bereich der auszuführenden Arbeiten sind
durch Folien, evtl. Schaltafeln o.ä. zu schützen.

Für Angebot, Lieferung, Ausführung und Abrechnung gelten neben dem Leistungsverzeichnis:
die neuesten DIN-Normen, VDE- und VDI-Richtlinien
die Vorschriften der zuständigen Behörden (z.B. Bauaufsicht, Gewerbeaufsicht, Brandverhütung, TÜV), Berufsgenossenschaften und Versorgungsbetriebe
die Bestimmungen der Gerüstbauordnung

Baustoffe und Bauteile dürfen nicht in Treppenhäusern
und auf Verkehrsflächen gelagert werden.

In den Einheitspreisen sind enthalten:
--------------------------------------
die Schuttabfuhr einschl. Entsorgungsgebühren in allen
Positionen.
die rechtzeitige Benachrichtigung der Wohnungsinhaber
über den beabsichtigten Beginn der Arbeiten
die Rückerstattung der Kosten für Wasser u. Strom,
falls beim Wohnungsinhaber entnommen,
die Verpflichtung des Arbeitnehmers, andere Gebäudeschäden, die bei Ausführung seiner Leistung bekannt
werden, unverzüglich dem zuständigen Bauführer bzw. Be-
standsverwalter zu melden
sämtliche Lieferungen und Leistungen, die zur sachgemäßen Herstellung der Arbeiten erforderlich sind, wie
z.B. Fahrt- u. Transportkosten, Standgebühren u. dergl.
erforderliche Gerüste bis zu einer Höhe der Arbeitsbühne von 2,00 m über Flur und Schutzgerüste gemäß den Un-
fallverhütungs-Vorschriften, soweit kein Arbeitsgerüst
bauseits gestellt wird
die Mitbenutzung der Gerüste ist allen mit Reparaturarbeiten beschäftigten Firmen kostenlos zu gestatten.
das tägliche Säubern der Arbeitsstelle bei Arbeitsschluß. Bauschutt darf grundsätzlich nicht im Gebäude
gelagert werden
das Schützen der Bodenflächen und angrenzenden
Bauteile

Sämtliche Baustoffe und Einbauteile müssen hinsichtlich

ihrer Art und ihrer Verarbeitung den bei Ausführung
aktuellen DIN-Vorschriften und sonstigen anerkannten
bautechnischen Richtlinien entsprechen.
In der Regel sind gütegeschützte Baustoffe und
Einbauteile
zu verwenden. Der Auftraggeber kann einen Gütenachweis
für diese Materialien verlangen. Wenn nicht
gütegeschützte
Baustoffe oder Einbauteile angeboten oder eingebaut
werden,
hat der Auftragnehmer auf seine Kosten den Gütenachweis
zu erbringen.
( CE Kennzeichnung
Der Auftraggeber ist berechtigt, die Verwendung nicht
normengerechter oder ungeeignet erscheinender
Materialien
abzulehnen. Der Auftraggeber ist in begründeten Fällen
berechtigt,
Materialproben zu entnehmen und prüfen zu lassen.

*Hinweis*
Technische Vorbemerkungen für Fenster mit erhöhtem
Wärmeschutz!

VOB:
Neben den allgemeinen Vertragsbedingungen und diesen
technischen Vorbemerkungen gilt die VOB (Teil B, C),
neueste Fassung.

Normen/Richtlinien:
Angegebene bzw. zitierte Normen, Richtlinien und
Verordnungen gelten jeweils in ihrer aktuellen Ausgabe
bzw. deren Ersatzwerke.

Statische Anforderungen:
Die Fensterkonstruktion muss so am Baukörper befestigt
werden, dass alle auf sie einwirkenden Kräfte in den
Baukörper abgeleitet werden. Zusätzliche Lasten aus dem
Baukörper dürfen nicht vom Fenster aufgenommen werden.

Unter den angenommenen Beanspruchungen darf sich die
Konstruktion nicht mehr als 1/300 bzw. 1/200 der Länge,
maximal jedoch 15 mm durchbiegen. Die Durchbiegung der
einzelnen Verglasungen zwischen den Scheibenkanten darf
nicht über 8mm liegen.

- DIN 1055 Teil 3:  Eigen und Nutzlasten für
Hochbauten
- DIN 1055 Teil 4:  Windlasten
- DIN EN 12210: Fenster und Türen -
Widerstandsfähigkeit bei Windlast - Klassifizierung
- DIN EN 12211: Fenster und Türen -
Widerstandsfähigkeit bei Windlast - Prüfverfahren

Wärme- und Feuchtigkeitsschutz:
Für die Anforderungen an den Wärmeschutz gelten:
- DIN 4108 Teil 2: Mindestanforderungen an den
Wärmeschutz,
- DIN 4108 Teil 3: Klimabedingter Feuchteschutz;
Anforderungen, Berechnungsverfahren und Hinweise für
Planung und Ausführung
- DIN 4108 Beiblatt 2: Wärmebrücken - Planungs- und
Ausführungsbeispiele
- DIN EN ISO 10211: Wärmebrücken im Hochbau -
Wärmeströme und Oberflächentemperaturen
- Energieeinsparverordnung (EnEV) von 10/2009 (gültig
seit 01. Oktober 2009)
- DIN EN 10077 Teil 1und Teil 2: Wärmetechnisches
Verhalten von Fenstern, Türen und Abschlüssen
  (U-Wert-Berechnung bzw. -Tabellen)
- DIN EN 12412 Teil 2: Wärmetechnisches Verhalten von
Fenstern, Türen und Abschlüssen
(Meßung Rahmen)
- DIN EN 12412 Teil 4: Wärmetechnisches Verhalten von
Fenstern, Türen und Abschlüssen
(Meßung Rollladenkästen)
- DIN EN ISO 12567 Teil 1: Wärmetechnisches Verhalten
von Fenstern und Türen
(Meßung Fenster)

Die mit der EnEV 2009 festgelegten, für beheizte
Wohnräume geltenden, Mindestanforderungen an die
U-Werte für Fenster und Verglasungen bei der Sanierung
sind einzuhalten (Anlage 3).
-  Sie betragen: Uw  £  1,3 W/ (m² K); Ug £ 1,1 W/ (m²
K)
-  Bei Sonderverglasungen (z. B. Schallschutz,
Einbruchhemmung) dürfen die Werte von:
Uw  £ 2,0 W/ (m² K); Ug £ 1,6 W/ (m² K) nicht
überschritten werden.
Die Einwirkung von Schlagregen und Tauwasser ist so zu
begrenzen, dass Schäden vermieden werden, z. B.
unzulässige Minderung des Wärmeschutzes.

Schallschutz:
Für den Schallschutz gelten DIN 4109, sowie DIN EN
20140, DIN EN 717.
Anschlüsse zwischen Fenster (Türen) und Baukörper sind
unter Beachtung der Anforderungen an die Schalldämmung
der Fenster (Türen) auszubilden.
Alu-Fensterbänke und Blechverkleidungen sind zu
entdröhnen. Hier ist auch die DIN 18360 zu beachten.

Einbruchhemmung:
Für die Einbruchhemmung gelten DIN EN 1627
(Anforderungen und Klassifizierung), DIN EN 1628-1630
(Prüfverfahren), DIN EN 356 (einbruchhemmende
Verglasung), sowie Aushebelschutz-Richtlinien.
Die Einstufung in die Widerstandsklassen der Verglasung
(P1 bis P8) ist durch einen gültigen Prüfbericht
nachzuweisen.
Die Einstufung in die Widerstandsklassen RC 1 bis RC 6
ist durch einen gültigen Prüfbericht nachzuweisen.
Für angrenzende Bauteile müssen ebenfalls Anforderungen
nach DIN EN 1627 zugrundegelegt werden.
Nichttransparente Ausfachungen nach DIN EN 356.

Barrierefreies Bauen
Für die Planung von barrierefreien Wohnräumen, soweit
notwendig bzw. gefordert,  sind die Vorgaben der Normen
DIN 18024, DIN 18025 und DIN 18040 einzuhalten.

Umwehrungen
Die Vorgaben für Absturzsicherung und Umwehrung sind
den jeweiligen Landesbauordnungen der Länder (LBO) zu
entnehmen.

Recycling:
Es werden nur Fenster/Tür-Systeme bewertet, die eine
Entsorgung mit anschließendem Recycling gewährleisten.
Altfenster und Profilreste müssen aufgearbeitet,
stofflich getrennt und wiederverwertet werden.
Ein Nachweis ist auf Verlangen der Bauleitung
vorzulegen.

Ü-Zeichen im Fensterbau:
Für Fenster, Türen und Aufsatzrollladen ist vom
Auftragnehmer ein Übereinstimmungsnachweis zu führen
und die Produkte (z.B. im Lieferschein) sind mit dem
Ü-Zeichen zu kennzeichnen.

Hierzu ist eine werkseigene Produktionskontrolle
notwendig. Betriebe, die das RAL-Gütezeichen führen
und/oder nach ISO 9000 zertifiziert sind, erfüllen
diese Voraussetzung automatisch.

Schlagregen- und Fugendurchlässigkeit:
Schlagregendichtheit und Fugendurchlässigkeit müssen
entsprechend der DIN EN 12207 / 12208 ausgeführt
werden. Der Widerstand bei Windlast muss den Normen DIN
EN 12210 und DIN 12211 entsprechen.

PVC-U:
Es sind nur Kunststoffprofile aus
Qualitätsmarkenrohstoffen auf der Basis eines
weichmacherfreien, hochschlagzähen
Polyvinylchlorids(PVC-U) zugelassen. Diese können
sowohl vollständig aus Frischmaterial bestehen als auch
aus einem Recyclatkern, wenn dieser in Coextrusion
hergestellt und umlaufend durch PVC-U Frischmaterial
abgedeckt ist.

Die Formmasse für Frischmaterial muss in den
Materialeigenschaften min. dem Typ:
-  ISO 1163-PVC-U, EDLP,082-25-T23, entsprechen.

Für die Qualität der Kunststoffprofile gilt die RAL
Güte- und Prüfbestimmung  Abschnitt1  RAL-GZ 716/1.
Die Hauptprofile müssen den Anforderungen der Klasse A
entsprechen.

Metallteile:
Alle Aussteifungen müssen aus sendzimirverzinkten Stahl
sein, mit einer Mindestwandstärke
s 3 1,5 mm. Die Güte der Stahlprofile muß den
Bezeichnungen mit DX51D+Z150-N-A entsprechen. Es gelten
hierfür die Normen DIN EN 10346, DIN EN 10162 und für
Toleranzen DIN EN 10143.

Dichtungen:
Außendichtungen zwischen Blend- und Flügelrahmen,
sowie zwischen Glas und Glasleiste müssen systemgerecht
sein.
Es dürfen nur vom Systemhersteller zugelassene
Dichtungen verwendet werden.

Qualitätsstandard:
Es dürfen nur Profilsysteme angeboten werden, die den
Güte- und Prüfbestimmungen gemäß RAL-Richtlinien GZ
716/1 entsprechen.
Alle Hauptprofile müssen mit dem Prüfzeichen der
Gütegemeinschaft (QKE) gekennzeichnet sein.
Entsprechende und gültige Prüfzeugnisse sind auf
Verlangen vorzulegen.

Prüfnachweise müssen auf die geforderten
Beanspruchungen ausgestellt sein.
Die zum Einsatz kommende Flügelgröße muss in
Abhängigkeit von der Beanspruchung den
Verarbeitungsrichtlinien des Systemgebers entsprechen
und durch Eignungsprüfungen (Systemprüfung)
nachgewiesen werden.

Profilausbildung:
Alle Basisprofile müssen als 5-Kammerprofile
ausgebildet sein. Die äußeren und inneren Sichtflächen
müssen nach RAL 3 mm (Klasse A) und die Profiltiefe
muss min. 70mm betragen.
Die Befestigung aller Beschlagteile muss durch min.
zwei PVC-Wandungen erfolgen.
Blend- und Flügelrahmenfalze müssen nach Vorschrift
entwässert, Glasfalze zusätzlich belüftet werden.
Entwässerungsschlitze müssen min. 6 x 30 mm groß und
entsprechend den Richtlinien angeordnet sein. Ein
öffnen der Verstärkungskammer ist nicht zulässig.
Entwässerungsöffnungen in den Sichtflächen sollen durch
PVC-Kappen abgedeckt werden.

Rahmenverbindungen:
Bei geschweißten Rahmenverbindungen muss die Nahtgüte
der Eck- und T-Stöße den Werten der
RAL-Gütebestimmungen entsprechen.
Eckverbindungen sind im Press-Stumpf-Schweißverfahren
herzustellen. Gehrungen müssen der Scheibenlast und den
funktionellen Belastungen dauerhaft standhalten.
Bei Riegel und Pfosten sind einwandfrei abdichtende
Schraubverbindungen zugelassen.

Beschläge:
Beschläge müssen nach DIN 18357 ausgebildet sein und
den Güte- und Prüfbestimmungen der Gütegemeinschaft
entsprechen. Die Prüfnachweise müssen auf die
geforderten Beanspruchungen und Flügelgröße ausgestellt
sein.

Eck-, Scherenlager und Rollzapfen müssen justierbar
sein. Das Ecklager muss den Flügel bei jeder Stellung
sicher führen und ein Aushebeln durch aufschlagende
Flügel verhindern. Die Ausstellschere muss sicher
verhindern, dass sich der Flügel bei einer
Fehlbedienung aushängt oder aufschlägt.

Bei Kippbeschlägen mit Gestänge muss zusätzlich eine
Sicherungsschere im Falz angebracht werden. Für
Drehbeschläge müssen die Scharniere und Lager im
Eckbereich angebracht werden und verstellbar sein.
Entsprechend der Flügelhöhe sind auf der Bandseite
ausreichend Verriegelungen zu montieren.

Balkon- und / oder Terrassentüren erhalten
Rollschnäpper und Zuziehgriff.
Fußpunktausführung bei Balkon- und/oder Terrassentüren
siehe Positionstext. Blendrahmenschwellen erhalten
einen Alu-Trittschutz.

Montage:
Der Ausgleich von Bewegungen durch
Temperaturveränderungen, Windlasten und
Bauwerksverformungen muss gewährleistet sein. Die
Befestigung muss mit auf das Mauerwerk abgestimmten
Durchsteckdübel oder Ankern, spannungsfrei erfolgen.

Der Befestigungsabstand von einer Ecke (Rahmen,
Pfosten, Sprosse) muss ca. 150 mm (bei weißen Profilen)
und ca. 250 mm (bei farbigen Profilen), der Abstand
zwischen den Befestigungspunkten darf max. 700 mm,
betragen.
Die Anbindung von zusätzlichen Bauteilen an das Fenster
ist nicht zulässig (z.B. Geländer)

Glasaufbau:
Es dürfen nur Glasscheiben verwendet werden, die im
Randverbund ein Herstellungsdatum und die technischen
Eigenschaften (z. B. U-Wert) aufweisen.
Mehrscheibenverglasungen müssen der
Beanspruchungsgruppe 5, nach DIN 18545, Teil 3,
(Verglasungstabelle vom Institut für Fenstertechnik in
Rosenheim) entsprechen.

Brüstungsscheiben sind raumseitig mit VSG auszuführen.
Zusätzliche Anforderungen siehe Ausschreibungstext.

Glaseinbau:
Für Verglasungsarbeiten gelten die
Verarbeitungshinweise der Glashersteller,

DIN 18361 (Verglasungsarbeiten)
DIN 18545 (Abdichten von Verglasungen,
Verarbeitungsrichtlinien der Dichtstoffhersteller,
Verarbeitungsrichtlinien der Profilhersteller).

Die Glasfalzhöhe muss mind. 24 mm betragen. Der
Falzgrund muss eben und ohne Vorsprünge ausgebildet
sein sowie eine vollflächige Auflage der Trage- und
Distanzklötze haben. Glasleisten müssen grundsätzlich
innen liegen, maßgenau eingepasst und konstruktiv so
ausgebildet sein, dass sie durchlaufend kraftschlüssig
einrasten.

Der Einbau von Paneelen erfolgt sinngemäß, ggf. mit
Falzverbreiterungsprofilen.
Scheibendicke, Dichtprofile und Glasleisten müssen
aufeinander abgestimmt sein.

Verklotzen:
Tragende Klötze müssen mind. 100 mm lang und gegen
Verrutschen gesichert sein. Trage- und Distanzklötze
sind entsprechend der Flügelöffnungsart, nach den
Richtlinien der techn. Beratungsstelle des
Glaserhandwerks Hadamar (Schritt 3), einzusetzen.

Grundsätzlich dürfen keine Holzklötze verwendet werden.
Zur Verwendung kommen nur Klötze aus weichmacherfreien
Kunststoffen.

Fugenabdichtung:
Die Anschlüsse zum Baukörper müssen den
bauphysikalischen Anforderungen gerecht werden, d. h.
die Normen zum Wärme-, Feuchtigkeits-, Schallschutz
sind einzuhalten. Die Abdichtung der Fuge muss einen
Dampfdruckausgleich zur Außenseite ermöglichen (somit
Abdichtung innen dichter als außen).

Raumseitige Fugen dienen umlaufend als Dampfbremse und
müssen verhindern, dass Feuchtigkeit zwischen Rahmen
und Wand eindringen kann.

Das Dichtsystem muss mit den angrenzenden Haftflächen
nach DIN 52452 verträglich sein. Die Vorschriften der
Dichtsystem-Hersteller sind zu berücksichtigen.

Bei Abdichtungen mit spritzbaren Dichtstoffen gelten
DIN 18540 und DIN 18545 Teil 2.
Eine Zweiflankenhaftung ist sicherzustellen, wobei
nichtsaugende Hinterfüllmaterialien einzusetzen sind.

Für die Abdichtungen mit vorkomprimierten Dichtbändern
sind die Herstellerangaben zu beachten.

Für Abdichtungen mit Abdichtungsfolie gilt DIN 18195.

PVC-Profile dürfen nicht mit bitumenhaltigen Stoffen in
Verbindung kommen, es dürfen nur kaltverschweißbare
Folien verwendet werden.

Schlüssel zur Klassifizierung:

B3  = Widerstandsfähigkeit bei Windlast nach DIN EN
12210
7A  = Schlagregensicherheit DIN EN 12208
3  = Luftdurchlässigkeit DIN EN 12207

Zu beachten ist, das die angegebenen Maße, alle ca.
Maße sind.

Vom Bieter angebotenes Profilsystem:

Jedes gütegeprüftes Profil- und Beschlagsystem kann
angeboten werden, wenn die beschriebenen Kriterien
erfüllt sind.

Vom Bieter muss jedoch System und Serie angegeben und
der Profilquerschnitt (mit Zeichnung) dokumentiert
werden.

Profilsystem: ........................................
 Serie: .........................................

Vom Bieter angebotenes Beschlagsystem:

Dreh- und Drehkipp-Beschläge

Fabrikat:
...............................................
Serie: .........................................

Oberlicht-Kippbeschläge

Fabrikat:
...............................................
Serie: .........................................

Schwingfenster, Hebeschiebe- Hebeschiebekipp- und
PSK-Türen das

Fabrikat:
...............................................
Serie: .........................................

Vom Bieter angebotene Glasart:

Isolierverglasung

Fabrikat:
...............................................  Typ:
...........................................

Der Bieter:
(Datum, Stempel, Unterschrift)

### Bereich 1 Iso-Fenster und Balkontüren Erdgeschoss

#### Abschnitt 1.1 EG

**1.1.10 1 flg-Element Kunststofffenster**
1-flg. Kunststofffenster, DrehKipp
Verglasung: Klarglas (3-fach Verglasung)
Maße: ca. 0,95m (b) x 1,25m (h)
Innen = weiß
Außen= Antrahzit

Vorhandener Rollkasten wird übernommen.
Rollladenleiste berücksichtigen.

Liefern und Montage inkl. Befestigungsmaterial.
Menge: 16,000 St

**1.1.20 1 flg-Element Kunststofffenster**
1-flg. Kunststofffenster, DrehKipp
Verglasung: Ornamentglas Neolit (3-fach Verglasung)
Maße: ca. 0,95m (b) x 1,25m (h)
Innen = weiß
Außen= Antrahzit

Vorhandener Rollkasten wird übernommen.
Rollladenleiste berücksichtigen.

Liefern und Montage inkl. Befestigungsmaterial.
Menge: 8,000 St

**1.1.30 1 flg-Element Kunststofffenster**
1-flg. Kunststofffenster, DrehKipp
Verglasung: Klarglas (3-fach Verglasung)
Maße: ca. 1,45m (b) x 1,45m (h)
Innen = weiß
Außen= Antrahzit

Vorhandener Rollkasten wird übernommen.
Rollladenleiste berücksichtigen.

Liefern und Montage inkl. Befestigungsmaterial.
Menge: 8,000 St

**1.1.40 2 flg-Element Kunststofffenster**
2-flg. Kunststofffenster, DrehKipp/DrehKipp
Verglasung: Klarglas (3-fach Verglasung)
Maße: ca. 1,86m (b) x 1,51m (h)
Innen = weiß
Außen= Antrahzit

Vorhandener Rollkasten wird übernommen.
Rollladenleiste berücksichtigen.

Liefern und Montage inkl. Befestigungsmaterial.
Menge: 8,000 St

**1.1.50 1 flg-Element Kunststofffenster**
1-flg. Kunststofffenster, DrehKipp
Verglasung: Klarglas (3-fach Verglasung)
Maße: ca. 1,01m (b) x 1,38m (h)
Innen = weiß
Außen= Antrahzit

Vorhandener Rollkasten wird übernommen.
Rollladenleiste berücksichtigen.

Liefern und Montage inkl. Befestigungsmaterial.
Menge: 1,000 St

**1.1.60 2 flg-Element Kunststofffenster**
2-flg. Kunststofffenster, DrehKipp/DrehKipp
Verglasung: Klarglas (3-fach Verglasung)
Maße: ca. 2,25m (b) x 1,43m (h)
Innen = weiß
Außen= Antrahzit

Vorhandener Rollkasten wird übernommen.
Rollladenleiste berücksichtigen.

Liefern und Montage inkl. Befestigungsmaterial.
Menge: 8,000 St

**1.1.70 1-flg Balkontüre**
1-flg. Kunststofffenster, DrehKipp
Verglasung: Klarglas (3-fach Verglasung)
Maße: ca. 0,95m (b) x 2,23m (h)
Innen = weiß
Außen= Antrahzit

Vorhandener Rollkasten wird übernommen.
Rollladenleiste berücksichtigen.

Liefern und Montage inkl. Befestigungsmaterial.
Menge: 8,000 St

### Bereich 2 Iso-Fenster und Balkontüren 1.Obergeschoss

#### Abschnitt 2.1 1. OG

**2.1.10 1 flg-Element Kunststofffenster**
1-flg. Kunststofffenster, DrehKipp
Verglasung: Klarglas (3-fach Verglasung)
Maße: ca. 0,95m (b) x 1,25m (h)
Innen = weiß
Außen= Antrahzit

Liefern und Montage inkl. Befestigungsmaterial.
Menge: 16,000 St

**2.1.20 1 flg-Element Kunststofffenster**
1-flg. Kunststofffenster, DrehKipp
Verglasung: Ornamentglas Neolit (3-fach Verglasung)
Maße: ca. 0,95m (b) x 1,25m (h)
Innen = weiß
Außen= Antrahzit

Liefern und Montage inkl. Befestigungsmaterial.
Menge: 8,000 St

**2.1.30 1 flg-Element Kunststofffenster**
1-flg. Kunststofffenster, DrehKipp
Verglasung: Klarglas (3-fach Verglasung)
Maße: ca. 1,45m (b) x 1,45m (h)
Innen = weiß
Außen= Antrahzit

Liefern und Montage inkl. Befestigungsmaterial.
Menge: 8,000 St

**2.1.40 2 flg-Element Kunststofffenster**
2-flg. Kunststofffenster, DrehKipp/DrehKipp
Verglasung: Klarglas (3-fach Verglasung)
Maße: ca. 1,86m (b) x 1,51m (h)
Innen = weiß
Außen= Antrahzit

Liefern und Montage inkl. Befestigungsmaterial.
Menge: 8,000 St

**2.1.50 2 flg-Element Kunststofffenster**
2-flg. Kunststofffenster, DrehKipp/DrehKipp
Verglasung: Klarglas (3-fach Verglasung)
Maße: ca. 2,25m (b) x 1,43m (h)
Innen = weiß
Außen= Antrahzit

Liefern und Montage inkl. Befestigungsmaterial.
Menge: 8,000 St

**2.1.60 1 flg-Element Kunststofffenster**
1-flg. Kunststofffenster, DrehKipp
Verglasung: Klarglas (3-fach Verglasung)
Maße: ca. 1,01m (b) x 1,38m (h)
Innen = weiß
Außen= Antrahzit

Liefern und Montage inkl. Befestigungsmaterial.
Menge: 1,000 St

**2.1.70 1-flg Balkontüre**
1-flg. Kunststofffenster, DrehKipp
Verglasung: Klarglas (3-fach Verglasung)
Maße: ca. 0,95m (b) x 2,23m (h)
Innen = weiß
Außen= Antrahzit

Liefern und Montage inkl. Befestigungsmaterial.
Menge: 8,000 St

### Bereich 3 Iso-Fenster Treppenhaus

#### Abschnitt 3.1 Treppenhaus

**3.1.10 2- flg Element**
2-flg. Treppenhausfenster, DrehKipp/DrehKipp
Verglasung: Klarglas (3-fach Verglasung Ug 0,6)
Maße: ca. 2,30m (b) x 1,00m (h)
Innen = weiß
Außen= Antrahzit

Liefern und Montage inkl. Befestigungsmaterial.
Menge: 8,000 St

### Bereich 4 Zulagen

#### Abschnitt 4.1 Entsorgung, Blendrahmen, Rollladenkästen, Verleistung

**4.1.20 Altfenster demontieren und umweltfreundlich entsorgen**
Menge: 122,000 St

**4.1.40 Außenversieglung bzw. Kompriband**
Menge: 600,000 lfm

**4.1.45 Zulage für einbruchhemmenden Beschlag**
Zulage für einbruchhemmenden Beschlag RC2N
Für die EG - Wohnungen
Liefern + Montage inkl. Befestigungsmaterial
Menge: 57,000 St

**4.1.46 Rollladengurte EG erneuern**
Menge: 57,000 St

**4.1.47 Rollladenkästen EG (dämmen)**
vorhandene Rollladenkasten EG nachträglich dämmen.
Menge: 57,000 St.

**4.1.48 Innenverleistung**
Menge: 300,000 lfm

**4.1.50 Blendrahmenverbreitung 40mm**
Menge: 182,000 lfm

### Bereich 5 Lohnarbeiten

#### Abschnitt 5.1 Lohnarbeiten

**5.1.10 Stundenlohn Facharbeiter**
Für evtl. erforderlichen Arbeiten, die nicht im
Leistungsverzeichnis erfasst sind und gegen Nachweis
zur Ausführung kommen, werden verrechnet für
Facharbeiter
Menge: 5,000 Std

**5.1.20 Stundenlohn Helfer**
Für evtl. erforderlichen Arbeiten, die nicht im
Leistungsverzeichnis erfasst sind und gegen Nachweis
zur Ausführung kommen, werden verrechnet für Helfer.
Menge: 5,000 Std
